# BW 42/71 Wartung Rührwerke
Angebotsaufforderung (GAEB DA XML 3.1, DA83)
Währung: EUR
Erstellt mit: G&W CALIFORNIA PRO, CALIFORNIA PRO V15.1.02, 14.07.2026

## BW 42/71 Wartungsvertrag 2027
Datum: 14.07.2026

### 01 Wartungsvertrag

*Hinweis: Wartungsvertrag Vorbemerkungen*
Wartungsvertrag Vorbemerkungen

Auf dem Gelände des Klärwerks Mannheim befinden sich insgesamt 85 Rührwerke, die in den Belebungsbecken der biologischen Reinigungsstufe (Bauwerke 42/2-42/6) und in den Kontaktbecken der Pulveraktivkohlestufe (Bauwerke 71/1-71/5) eingesetzt werden.
Diese Rührwerke sind einmal jährlich zu warten. Die erforderlichen Wartungstätigkeiten sind in der entsprechenden LV-Position genauer beschrieben.

Der Wartungsvertrag soll für eine Gesamtlaufzeit von drei Jahren vergeben werden. Die Wartungspreise sind als Festpreise für die jährliche Wartung
anzugeben.

Wird durch den Auftraggeber zwischen den Instandhaltungsintervallen ein Schaden gemeldet, entfallen für Tätigkeiten (während der normalen Servicezeiten) sämtliche Lohn- und Fahrtkosten zur Schadensbehebung durch den Kundendienst des Auftragnehmers.

Allgemeine Anforderungen an das Angebot:

- Aufgrund der Gewichte der Rührwerke und zum Bereitstellen einer Sicherungsperson sind für die Wartung zwei Kundendiensttechniker einzuplanen.
- Die Wartungen der Rührwerke sind in einem zusammenhängenden Zeitraum von sechs Wochen durchzuführen. Dieser Wartungszeitraum muss aus betrieblichen Gründen immer zwischen dem 01.April und 30.Juni liegen.

Hinweis:
Da die Arbeiten im laufenden Betrieb stattfinden müssen alle zur Wartung eingesetzten Personen über ausreichende Deutschkenntnisse verfügen um Anweisungen jederzeit verstehen und befolgen können.
Eine Ortsbesichtigung ist seitens des AG nicht vorgesehen - im Zusammenhang mit der Ausführung im laufenden Betrieb wird diese jedoch empfohlen.

#### 01.01 Wartungsarbeiten

*Hinweis: Durchzuführende Wartungsarbeiten*
Die Angaben gelten für alle in den einzelnen Positionen des
Leistungsverzeichnisses aufgeführten Aggregrate.

Bei allen Wartungsarbeiten sind die Herstellervorgaben zu beachten und
erforderliche Schutzausrüstung (Schutzbrille, Sicherheitshandschuhe, Sicherheitsschuhe) zu tragen. Das Rührwerk ist vor Beginn der Arbeiten vom Stromnetz zu trennen und gegen unbefugtes Wiedereinschalten zu sichern. Diese Arbeiten dürfen zwingend nur von EBS-Mitarbeitern ausgeführt werden. Der EBS nennt dem Auftragnehmer hierzu einen Ansprechpartner mit Rufnummer aus der Elektroabteilung. Die Koordination und terminliche Abstimmung hierzu liegt in der Verantwortung des Auftragnehmers. Eventuelle Wartezeiten sind hierfür einzukalkulieren.

Folgende Arbeitsleistungen sind durchzuführen und in den Wartungspreisen einzukalkulieren:

- Einrichten der Baustelle zu Beginn der Wartung, Abdeckung der Arbeitsflächen mit Bauvlies um Verunreinigungen durch Öl zu vermeiden.

- Die Rührwerke sind auf einer festen Unterlage horizontal abzustellen. Rührwerke nicht auf dem Propeller abstellen. Je nach Propellerdurchmesser ist ein Podest zu verwenden.

- Wartung nach Herstellervorgaben (Checkliste)

- Jedes Rührwerk wird gezogen und einzeln, anhand der entsprechenden Checkliste, überprüft und gewartet.

- Überprüfung und gegebenenfalls Austausch der einzelnen Stahlseile (Material bauseits)

- Überprüfung der Dichtungen (die einzelnen Ölkammern werden mit Luftdruck abgedrückt), Flügel, Stromleitungen und der Narbe mit anschließendem Ölwechsel und Versiegelung aller Schrauben mit Sikaflex

- Alle durch die Freischaltung und Wiederinbetriebnahme der Rührwerke entstehenden Wartezeiten

- Die entsprechende Dokumentation inklusive der Checklisten

Notwendige Kleinreparaturen sowie dazu benötigte Teile sind im Pauschalpreis enthalten.

Die genauen Arbeiten sind nach Herstellervorgaben und entsprechenden Checklisten durchzuführen.

Die Wartung umfasst hauptsächlich folgende Tätigkeiten:

Zustandskontrollen und Prüfobjekte:

- Prüfen ob Hilfshebevorrichtung vorhanden
- Kontrolle Zustand der Hilfshebevorrichtung

- Kontrolle Zustand der Beschichtung
- Kontrolle Zustand der Motorkabel
- Kontrolle Zustand des Kupplungsflansches
- Kontrolle Zustand der Kupplungsflanschdichtung
- Kontrolle Zustand des Gehäuses
- Kontrolle Zustand des Propeller/Laufrades
- Kontrolle Zustand der Dichtraum-/Leckagekammer

- Betriebsstunden erfassen

- Ölwechsel Motorraum (Med. Weißöl)
- Ölwechsel Vorkammer (Getriebeöl)
- Ölwechsel Dichtraum (Med. Weißöl)
- Ölwechsel Getriebekammer (Getriebeöl)

Elektrische Messungen

Wicklung (6-adrig/3-adrig):

- Isolationsmessungen (> 2 MΩ):

  U - PE
  V - PE
  W - PE

  U - V
  U - W
  V - W

- Widerstandsmessungen (Ω):

  U1 - U2
  V1 - V2
  W1 - W2

  U - V
  U - W
  V - W

Überwachungseinrichtung:
(Fühler brücken und ISO-Messung 500 V gg. PE)

- Temperaturüberwachung
- Bimetall (auf Durchgang prüfen)
  - Kaltleiter (Ω)
  - PT 100 (Ω)

- Dichtraumkontrolle elektrisch (≥ 2MΩ)

#### 01.02 Wartung Rührwerke (Jahr 2027)

**01.02.0001 Tauchmotorrührwerk TR 220.39-4/12 Aggregat**
Jährliche Wartung nach Herstellervorgaben (siehe Wartungsarbeiten).
Menge: 3,000 St

**01.02.0002 Tauchmotorrührwerk TR 221.39-6/8 Aggregat**
Jährliche Wartung nach Herstellervorgaben (siehe Wartungsarbeiten).
Menge: 60,000 St

**01.02.0003 Tauchmotorrührwerk TRE 221.41-4/12 Aggregat**
Jährliche Wartung nach Herstellervorgaben (siehe Wartungsarbeiten).
Menge: 14,000 St

**01.02.0004 Tauchmotorrührwerk TR 225.39-4/12 Aggregat**
Jährliche Wartung nach Herstellervorgaben (siehe Wartungsarbeiten).
Menge: 8,000 St

#### 01.03 Wartung Rührwerke (Jahr 2028)

**01.03.0001 Tauchmotorrührwerk TR 220.39-4/12 Aggregat**
Jährliche Wartung nach Herstellervorgaben (siehe Wartungsarbeiten).
Menge: 3,000 St

**01.03.0002 Tauchmotorrührwerk TR 221.39-6/8 Aggregat**
Jährliche Wartung nach Herstellervorgaben (siehe Wartungsarbeiten).
Menge: 60,000 St

**01.03.0003 Tauchmotorrührwerk TRE 221.41-4/12 Aggregat**
Jährliche Wartung nach Herstellervorgaben (siehe Wartungsarbeiten).
Menge: 14,000 St

**01.03.0004 Tauchmotorrührwerk TR 225.39-4/12 Aggregat**
Jährliche Wartung nach Herstellervorgaben (siehe Wartungsarbeiten).
Menge: 8,000 St

#### 01.04 Wartung Rührwerke (Jahr 2029)

**01.04.0001 Tauchmotorrührwerk TR 220.39-4/12 Aggregat**
Jährliche Wartung nach Herstellervorgaben (siehe Wartungsarbeiten).
Menge: 3,000 St

**01.04.0002 Tauchmotorrührwerk TR 221.39-6/8 Aggregat**
Jährliche Wartung nach Herstellervorgaben (siehe Wartungsarbeiten).
Menge: 60,000 St

**01.04.0003 Tauchmotorrührwerk TRE 221.41-4/12 Aggregat**
Jährliche Wartung nach Herstellervorgaben (siehe Wartungsarbeiten).
Menge: 14,000 St

**01.04.0004 Tauchmotorrührwerk TR 225.39-4/12 Aggregat**
Jährliche Wartung nach Herstellervorgaben (siehe Wartungsarbeiten).
Menge: 8,000 St
